# AKTUELLE EINHEITSPREISABKOMMEN
Angebotsaufforderung (GAEB DA XML 3.2, DA83)
Projekt: HWK_EPA
Projektbezeichnung: AKTUELLE  EINHEITSPREISABKOMMEN
Währung: EUR
Erstellt mit: GXML Toolbox V3.3 R20230829, iTWO_64 V24.0.454, 11.05.2026

## GS33 Fliesenbeschichtung CI
Datum: 11.05.2026

*Hinweis: A) ALLGEMEINE VORBEMERKUNGEN FÜR*
A) ALLGEMEINE VORBEMERKUNGEN FÜR EINHEITSPREISABKOMMEN (S-EPA)
===========================================================================

A1) ALLGEMEINES

In den Positionen dieses Leistungsverzeichnisses sind Wohnungsmodernisierungen beschrieben.
Dem Einheitspreisabkommen liegen die "Zusätzliche Vertragsbedingungen für die Ausführung von Bauleistungen (Z-VOB/B)" der Covivio Immobilien GmbH zugrunde. Für sich auf dieses EPA beziehende Einzelaufträge (Leistungsabrufe) gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese “allgemeine Vorbemerkungen für Einheitspreisabkommen“ (A)
2. die sich anschließenden “allgemeine technische Vorbemerkungen“ (B)
3. die sich anschließenden “besondere technische Vorbemerkungen“ (für dieses Gewerk) (C)
4. die “Zusätzliche Vertragsbedingungen für die Ausführung von Bauleistungen Z-VOB/B“
5. Baustellenordnung der Covivio Immobilien GmbH in der jeweils gültigen Fassung

Mit Unterzeichnung des EPA erklärt der AN, dass von ihm sämtliche gesetzlichen, behördlichen und Beruf genossenschaftlichen Auflagen erfüllt werden, die zur Ausführung der im EPA beschriebenen Leistungen erforderlich sind.

Es dürfen nur solche Materialien verwendet werden, über die der AN das uneingeschränkte Eigentumsrecht besitzt und die vollkommen frei von Rechten Dritter sind.

Für die Ausführung der Arbeiten ist Fachpersonal in ausreichender Zahl einzusetzen. Hierbei ist darauf zu achten, dass für die Ausführung sämtlicher Arbeiten unsere Baustellenordnung in der jeweils gültigen Fassung zu beachten ist, die dem ausführenden Fachpersonal in geeigneter Form zur Kenntnis zu geben ist.

Der Einsatz von Subunternehmern ist grundsätzlich nicht erlaubt.

A2) KUNDENDIENST

Die Arbeiten werden in bewohnten Häusern ausgeführt.

Der Auftraggeber (AG) erwartet vom AN tatkräftige Unterstützung bei den Bemühungen, berechtigten Mieterwünschen zu entsprechen. Dazu gehören insbesondere folgende Verpflichtungen:

1)  Alle Handwerker/Mitarbeiter des AN haben die Verpflichtung, Kunden (Mietern) höflich und hilfsbereit zu begegnen. In Gesprächen mit den Mietern ist das Bemühen von Covivio Immobilien, um einen verbesserten Kundendienst herauszustellen.

2)  Die Mieter sind rechtzeitig vor Durchführung der Arbeiten zu verständigen, ggf. durch Aushang im Treppenhaus oder auch individuelle Terminvereinbarung mit dem einzelnen Mieter.

3)  Arbeiten sind gemäß bauzeitenplan durchzuführen. Sofern die Frist aus Gründen, die der AN nicht zu vertreten hat, nicht einzuhalten ist, ist der AG unverzüglich zu unterrichten.

4)  Möbel und sonstiges Mietereigentum, Bodenflächen und angrenzende Bauteile etc. im Bereich der auszuführenden Arbeiten und ggfs. im Treppenhaus sind durch Folie, evtl. Schaltafeln oder Ähnliches zu schützen.

A3) PREISE

Die, für die Ausführung von Leistungen nach diesem EPA, hier festgeschriebenen Preise gelten für Reparaturarbeiten bis zum Rechnungsbetrag von höchstens 2.500,- EURO einschl. Mehrwertsteuer je Einzeleinzelfall.

Soweit und sobald Überschreitungen absehbar sind, ist hierüber der Abteilung Einkauf des AG ein schriftliches Angebot einzureichen und eine gesonderte Vereinbarung zu treffen.

In den Einheitspreisen sind sämtliche Kosten, wie Lohn-, Material- und Nebenkosten enthalten, insbesondere auch:

1)  Koordination / Terminabsprache(n) mit dem(den) Mieter(n) / Kundenbetreuer(n) /  Bauleiter(n)

2)  sämtliche Fahrt- und Transportkosten,

3)  sämtliche tariflichen Zulagen wie z.B. Schmutz- und Staubzulagen, Zulagen für ekelerregende Arbeiten etc.,

4)  die Gestellung, Vorhaltung und spurlose Entfernung aller erforderlichen Gerüste und Absperrungen (ggf. auch Warnschilder) bis zu einer Höhe der Arbeitsbühne von 2 m; die Mitbenutzung der Gerüste ist allen mit Reparaturarbeiten beschäftigten Firmen kostenlos zu gestatten,

5)  Befestigungsmittel aller Art; Hilfsstoffe wie Nägel, Bindedraht und Kleinmaterial, sowie alle Baustoffe, die zur kompletten Erstellung der Leistung erforderlich sind,

6)  die Abdeckung von Einrichtungsgegenständen zum Schutz vor Beschädigung und Verschmutzung

7)  das, ggf. tägliche, Säubern der Arbeitsstelle

8)  der Ausbau und Abtransport sowie die ordnungsgemäße Entsorgung, einschließlich Kippgebühren, sämtlichen Bauschutts und aller alter, schadhafter Teile. Teile, für die sich der AG eine generelle oder einzelfallbezogene Prüfung vorbehalten hat, sind bis zu diesem Zeitpunkt, längstens jedoch für die Dauer von 10 Wochen, vom AN vorzuhalten und dürfen erst danach entsorgt werden.

9)  Alle weiteren Nebenleistungen, die zur Erfüllung der in den Leistungspositionen beschriebenen Hauptleistungen, unter Beachtung aller einschlägigen Vorschriften, erforderlich sind, im EPA aber nicht gesondert aufgeführt sind.

Erforderliche Leistungen, die in den nachfolgenden Leistungspositionen nicht enthalten sind, sind der Abteilung Einkauf des AG möglichst vor Ausführung zur Genehmigung aufzugeben und bei Rechnungslegung mit einem "Z" zu kennzeichnen. Die Preise für derartige Zusatzleistungen sind auf der Kalkulationsbasis der Einheitspreise zu kalkulieren. Diese Z-Positionen sind so ausreichend und umfassend zu beschreiben, dass sowohl eine sachlich-fachliche als auch eine kalkulatorische Nachprüfung durch den AG gewährleistet ist, hierzu gehört insbesondere die Angabe der verfahrenen Stunden.

Die Einheitspreise des EPA sind Nettopreise. Sie gelten zuzüglich der zum jeweiligen Leistungserbringungszeitpunkt gültigen Mehrwertsteuer.

A4) ABRECHNUNG

Soweit im Rahmen eines Auftrags zwei oder mehr Positionen dieses EPA ausgeführt werden, die gleichartige (identische) Teilleistungen überlappend enthalten, darf lediglich eine dieser Positionen in vollem Umfang abgerechnet werden. Die zweite bzw. weitere Positionen sind dann mit einem Anteiligen Preis als Z-Position in Rechnung zu stellen

Maßgebend für die Abrechnung ist das nach Fertigstellung der Arbeiten durch den AN zu nehmende Aufmaß, sowie die Bestätigung des Mieters bzw. bei Leerwohnungen die Bestätigung des zuständigen Kundenbetreuers/Bauleiters, dass die Leistungen durchgeführt wurden.

Das testierte Aufmaß bzw. die Bestätigung ist vom AN mit der Schlussrechnung einzureichen. Ausgenommen
hiervon sind Vorgänge, die über unsere Handwerkerkopplung  (HWK) abgerechnet werden; in diesen Fällen sind die Aufmaße/Bestätigungen vom AN, im Rahmen der gesetzlichen Vorschriften, vorzuhalten und, auf Verlangen  des AG, jederzeit innerhalb von 7 Kalendertagen zur Prüfung einzureichen.

Der AG ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen. Dabei geben wir innerhalb unserer EPAs dementsprechend umweltverträgliche Produkte als Standard vor und verweisen auf die sachgemäße Handhabung und Entsorgung im Rahmen der von uns beauftragten Arbeiten.

A6) SONSTIGES

Die in diesen Bedingungen festgelegten Pflichten hat der AN jedem Dritten aufzuerlegen, dessen er sich zur Erfüllung dieser Pflichten bedient. Die Einheitspreisabkommen dürfen weder ganz noch teilweise in irgendeiner Form Dritten entgeltlich oder unentgeltlich zugänglich gemacht werden.

*Hinweis: B) ALLGEMEINE TECHNISCHE VORBEMERKUNGEN*
B)  ALLGEMEINE TECHNISCHE VORBEMERKUNGEN FÜR EINHEITSPREISABKOMMEN
===================================================================================

B1) ALLGEMEINES

Für Lieferung und Ausführung gelten neben dem Leistungsverzeichnis:

1.  die neuesten DIN-Vorschriften, VDE- und VDI-Richtlinien

2.  die Vorschriften der zuständigen Behörden (z.B. Bauaufsicht, Gewerbeaufsicht, Brandverhütung, TÜV, Berufsgenossenschaften und Versorgungsbetriebe,

3.  die Bestimmungen der Gerüstbauordnung

4.  die Festlegungen des jeweiligen Werkstoffherstellers. Die Werkstoffe müssen den geforderten Bedingungen der Leistungsbeschreibung entsprechen.

B2) FACHSPEZIFISCHE NACHWEISE

Fachspezifische Nachweise, z.B. für den Umgang mit Asbest, PAK, und dergleichen, sind auf Anforderung des (AG) jederzeit und umgehend zu erbringen

Bei wesentlichen Änderungen z.B. Ausscheiden eines befähigten Mitarbeiters oder Auslaufen eines befristeten Nachweises (z.B. Schweißnachweis) ist der AN verpflichtet dies unverzüglich beim (AG) schriftlich anzuzeigen und ggf. angebotene Aufträge abzulehnen. Ebenso sind die jeweils gültigen Unfallverhütungsvorschriften zu beachten und unbedingt
einzuhalten.

B3) GEBÄUDESCHÄDEN

Falls dem AN bei der Durchführung von Reparaturarbeiten weitere Gebäudeschäden bekannt werden (auch an anderen Gewerken), so hat er dem zuständigen Kundenbetreuer oder Bauleiter des AG hierüber zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften -- z.B. das Kreislaufwirtschafts- und Abfallgesetz - einzuhalten. Eine Zwischenlagerung von Abfällen ist nicht gestattet.

Sollten die für den Transport und die Entsorgung erforderliche Genehmigungen erlöschen, ist dies dem AG unverzüglich schriftlich mitzuteilen. Mit Übernahme der Abfälle durch den AN gehen Eigentum, Gefahr, Verkehrssicherungspflicht und öffentlich-rechtliche Verantwortung auf diesen über.
Der AG behält sich vor, zu prüfen, ob der AN seinen Pflichten nachgekommen ist. Hierzu kann der AG Einsicht nehmen in die  vom AN nach öffentlich-rechtlichen Vorschriften zu führenden  Nachweisbücher und in den Genehmigungsbescheid der  angefahrenen Abfallentsorgungsanlage, dessen Vorlage der  AN zu bewirken hat.

Der AN hat zur Abdeckung aller - sowohl seiner als auch die des AG sich aus der Abfallbeseitigung ergebenden Haftungsrisiken unter Einschluss des Gewässerschäden- Haftungsrisikos auf seine Kosten eine Haftpflichtversicherung  in ausreichender Höhe für Personen-, Sach- und  Vermögensschäden abzuschließen und dem AG den Abschluss  auf Verlangen nachzuweisen. Diese Regelung lässt die Haftung des AN unberührt.

B6) SCHADSTOFFE, insbesondere Asbest

Bekanntlich wurde bis in die 1980er Jahre hinein Asbest als bevorzugter Baustoff bei Errichtung von Gebäuden verwendet. Asbest war nicht nur als Baustoff in Beton eingebunden. Er fand auch Verwendung bspw. in speziellen Klebern für Fliesen oder anderen Bodenbelägen oder in den zu verwendeten Bauteilen selbst. Mit anderen Worten, Asbestfasern können
überall, insbesondere bei den älteren Gebäuden, enthalten sein.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern

*Hinweis: C) GEWERKESPEZIFISCHE VORBEMERKUNGEN*
C) Besondere technische Vorschriften
=============================

Vor Beginn der Beschichtungsarbeiten hat der AN alle zu behandelnden Flächen auf etwaige Mängel zu überprüfen. Sind sichtbare Mängel im Untergrund oder bei den Vorleistungen zu erkennen oder Schäden an der fertigen Leistung zu befürchten, ist der Auftragnehmer gemäß VOB B DIN 1961 § 4 Nr. 3, sowie VOB C DIN 18363, Absatz 3.1.1. verpflichtet den Kundenbetreuer bzw. Bauleiter schriftlich darauf hinzuweisen.

Für alle Arbeiten sind handelsübliche, normgerechte Materialien bester Fabrikate zu verwenden. Diese sind in Originalgebinde an der Baustelle anzuliefern und nach den Vorschriften des Herstellers zu verarbeiten. Bei Beschichtungssystemen müssen die Stoffe von dem selben Hersteller stammen.

Es sind, soweit wie möglich nur "umweltschonende" Lacke und Farben zu verwenden. Die Vorgaben der VOC-Decopaint-Richtlinie 2010 sind bei der Lackauswahl bereits zu berücksichtigen.

Die Bauleitung behält sich vor, von allen zur Anwendung kommenden Stoffen Proben zu entnehmen und auf Qualität und Eignung untersuchen zu lassen.

Es gelten für die Ausführung die technischen Merkblätter des Bundesausschusses für Farbe und Sachwertschutz.

Inklusivleistungen

Das fachgerechte Schliessen von Bohrlöchern (Dübel sind zu entfernen) und Rissen in den Fliesenflächen ist in den Einheitspreis einzukalkulieren und wird nicht separat vergütet.

Notwendige Reinigungsarbeiten in den Wohnungen zur Erbringung der Gesamtleistung sind in den Einheitspreis einzukalkulieren und werden nicht separat vergütet. Für die Untergrundvorbehandlung und den Anstrichaufbau sind die Vorgaben der Werkstoffhersteller zu beachten.

Fenster, Wandflächen, Böden, Wannen und Duschtassen sind flächendeckend abzukleben. Diese Leistungen sind in den Einheitspreis einzukalkulieren.

Einheiten

psch = pauschal
m = laufende Meter
m² = Quadratmeter
St = Stück

### Bereich 01 Fliesenbeschichtung

#### Abschnitt 01.01 Beschichtungsarbeiten

**01.01.0005 An- und Abfahrtspauschale**
*** Pauschalposition
*** Bedarfsposition ohne GB
An- und Abfahrtspauschale
In dieser Position sind alle Kosten der An- und Abfahrt,
Fahrgelder, Transport von Materialien, Geräten,
Werkzeugen, sowie Abtransport nach Beendigung der
Arbeiten enthalten. Ein zusätzliches KM - Geld wird nicht
vergütet.

Die An- und Abfahrtspauschale wird nur e i n m a l vergütet,
auch dann, wenn mehrmaliges Anfahren erforderlich ist.
Menge: 1,000 psch

**01.01.0010 Demontagearbeiten**
*** Pauschalposition
*** Bedarfsposition ohne GB
Demontage von Sanitärobjekten, -gegenständen und Anbauteilen.
Die demontierten Bauteile sind in einem Nebenraum zur späteren Montage zu lagern.
Menge: 1,000 psch

**01.01.0030 Fliesenflächen vorbereiten**
*** Bedarfsposition ohne GB
Die geflieste Fläche ist so zu reinigen, das sie frei von trennenden Substanzen ist, dabei dürfen keine alkalischen Reiniger verwendet werden. Es ist zu prüfen ob die Fläche tragfähig und fest ist und bei Bedarf entsprechend auszubessern. Des Weiteren sind alle Silikonfugen zu entfernen und durch dauerelastischeAcrylfugen zu ersetzen.
Anschließend wird die Oberfläche mit einer feinen Körnung Nass angeschliffen
Menge: 1,000 m²

**01.01.0040 Fliesenbeschichtung**
*** Bedarfsposition ohne GB
Die Beschichtungsflächen sind gemäß Position 01.01.0020 vorbereitet worden. Anschließend wird der Fliesenlack nach den allgemein anerkannten Regeln der Technik gleichmäßig und deckend nach Herstellervorgabe aufgetragen.
In Bereichen mit direkter Wasserbeanspruchung ist gemäß Position 01.01.0040 eine abschließende Versiegelung/Schlussbeschichtung aufzubringen.
Produktvorgabe:
Jansen Aqua Wandfliesenlack.

Farbton nach Vorgabe der Bauleitung.
Menge: 1,000 m²

**01.01.0045 Schlussbeschichtung**
*** Bedarfsposition ohne GB
Schlussbeschichtung

Wie in Position 01.01.0030 beschrieben, ist in Nassbereichen eine Versiegelung/ Schlussbeschichtung nach Herstellervorgabe aufzutragen.

Produktvorgabe: Jansen Aqua Wandfliesenlack Finish
Menge: 1,000 m²

**01.01.0050 Sillikonarbeiten**
*** Bedarfsposition ohne GB
Dehnungsfugen im Boden- und Wandbereich vor den Beschichtungsarbeiten  entfernen und nach Fertigstellung neue Silikonverfugung herstellen
Menge: 1,000 lfm

**01.01.0060 Montagearbeiten**
*** Pauschalposition
*** Bedarfsposition ohne GB
Montagearbeiten
Die gemäß Pos. 1.1.10 demontierten Bauteile sind wieder fachgerecht zu montieren, inklusive eventuell erforderlicher  neuer Dichtungen.
Menge: 1,000 psch

#### Abschnitt 01.02 Zusatzarbeiten auf Anweisung der Bauleitung

**01.02.0010 Fliesentausch**
*** Bedarfsposition ohne GB
Die defekte Fliese entfernen, entsorgen und eine neue gleichformatige Fliese fachgerecht anbringen, inklusive Material.

Ausführung nur auf Anweisung der Bauleitung.
Menge: 1,000 Stk

**01.02.0020 Seifenschalen entfernen**
*** Bedarfsposition ohne GB
Alte oder defekte Keramik - Seifenschalen vorsichtig entfernen und  entsorgen. Fehlstelle für den Einbau einer gleichformatigen Fliesen vorbereiten und Fliese fachgerecht einsetzen Inklusive Material.

Ausführung nur auf Anweisung der Bauleitung.
Menge: 1,000 Stk

**01.02.0030 Sockelleisten entfernen**
*** Bedarfsposition ohne GB
Alte und defekte Sockelleisten entfernen. Vorhandene Klebereste sind restlos, zur Vorbereitung für die Fliesenbeschichtung, zu entfernen.

Ausführung nur nach Anweisung des Auftraggebers
Menge: 1,000 lfm

**01.02.0040 Revisionsrahmen**
*** Bedarfsposition ohne GB
Alten Revisionsrahmen ausbauen und neuen Metallträger einsetzen.

Ausführung nur auf Anweisung der Bauleitung
Menge: 1,000 Stk

**01.02.0050 Ersatzfliesen**
*** Bedarfsposition ohne GB
Defekte Fliesen aus Revisionsrahmen entfernen und passend zum vorhandenen Fliesenformat ersetzen.

Ausführung nur auf Anweisung der Bauleitung.
Menge: 1,000 Stk

**01.02.0060 Alte Beschichtung entfernen**
*** Pauschalposition
*** Bedarfsposition ohne GB
Alte und nicht mehr tragfähige Beschichtung auf den Fliesenflächen an- oder abschleifen
Menge: 1,000 psch
